# Extractor de chaminé giratório com chapéu dinâmico, de alumínio (Dureza H-24), para conduta de saída de 250 mm de diâmetro exterior, para ventilação de cozinhas. Inclusive elementos de fixação

- Propriedade do ficheiro: CYPE INGENIEROS, S.A.
- Formato: FIEBDC-3/2002
- Moeda: EUR
- Custos indirectos: 3.00 %
- IVA: 23.00 %

## I Instalações

### IV Ventilação

#### IVK Ventilação adicional específica em cozinha para habitações

**IVK030** Ud Extractor de chaminé giratório com chapéu dinâmico, de alumínio (Dureza H-24), para conduta de saída de 250 mm de diâmetro exterior, para ventilação de cozinhas. Inclusive elementos de fixação.
Extractor de chaminé giratório com chapéu dinâmico, de alumínio (Dureza H-24), para conduta de saída de 250 mm de diâmetro exterior, para ventilação de cozinhas. Inclusive elementos de fixação.
Inclui: Marcação. Montagem. Colocação e fixação.
Critério de medição de projecto: Número de unidades previstas, segundo documentação gráfica de Projecto.
Critério de medição de obra: Medir-se-á o número de unidades realmente executadas segundo especificações de Projecto.

| Código | Un | Descrição | Rendimento | Preço | Importância |
|---|---|---|---|---|---|
| mt42cvc010a | Ud | Extractor de chaminé giratório com chapéu dinâmico, de alumínio (Dureza H-24), para conduta de saída de 250 mm de diâmetro exterior, com elementos de fixação. (material) | 1.000 | 168.78 | 168.78 |
| mo011 | h | Oficial de 1ª montador. (mão de obra) | 0.178 | 19.38 | 3.45 |
| mo080 | h | Ajudante de montador. (mão de obra) | 0.089 | 18.40 | 1.64 |
| % | % | Custos directos complementares | 2 % | 173.87 | 3.48 |
|  |  | Custos directos |  |  | 177.35 |
