# Conduta de ventilação

- Propriedade do ficheiro: CYPE INGENIEROS, S.A.
- Formato: FIEBDC-3/2002
- Moeda: EUR
- Custos indirectos: 3.00 %
- IVA: 23.00 %

**IVV040** m Conduta de ventilação, formada por tubo circular de polipropileno, modelo VENTILACIÓN "NEGARRA", de 100 mm de diâmetro, temperatura de trabalho até 90°C, para ligação por encaixe, colocada em posição horizontal. Inclusive material auxiliar para montagem e fixação, acessórios e peças especiais.
Conduta de ventilação, formada por tubo circular de polipropileno, modelo VENTILACIÓN "NEGARRA", de 100 mm de diâmetro, temperatura de trabalho até 90°C, para ligação por encaixe, colocada em posição horizontal. Inclusive material auxiliar para montagem e fixação, acessórios e peças especiais.
Inclui: Marcação do traçado da conduta e da localização dos elementos de fixação. Colocação de tubos, acessórios e peças especiais. Fixação do material auxiliar para montagem e fixação à obra. Montagem, ligação e verificação do seu correcto funcionamento.
Critério de medição de projecto: Comprimento projectado, segundo documentação gráfica de Projecto, medido entre os eixos dos elementos ou dos pontos a ligar, sem descontar as peças especiais.
Critério de medição de obra: Medir-se-á o comprimento realmente executado segundo especificações de Projecto.
Critérios considerados na determinação do preço da unidade de obra: O preço não inclui as comportas de regulação, as comportas corta-fogo, as grelhas nem os difusores.

| Código | Un | Descrição | Rendimento | Preço | Importância |
|---|---|---|---|---|---|
| mt42cvn410c | Ud | Material auxiliar para montagem e fixação das condutas de polipropileno, modelo VENTILACIÓN "NEGARRA", de 100 mm de diâmetro. (material) | 1.000 | 0.11 | 0.11 |
| mt42cvn010cj | m | Tubo circular de polipropileno, modelo VENTILACIÓN "NEGARRA", de 100 mm de diâmetro, temperatura de trabalho até 90°C, com o preço incrementado em 45% relativamente a acessórios e peças especiais. (material) | 1.000 | 3.05 | 3.05 |
| mo011 | h | Oficial de 1ª montador. (mão de obra) | 0.106 | 19.38 | 2.05 |
| mo080 | h | Ajudante de montador. (mão de obra) | 0.053 | 18.40 | 0.98 |
| % | % | Custos directos complementares | 2 % | 6.19 | 0.12 |
|  |  | Custos directos |  |  | 6.31 |
